# Gerüstarbeiten
Angebotsaufforderung (GAEB 90, DA83)
Währung: EUR
Auftraggeber: Zweckverband für Wasserversorgung und Abwasserentsorgung

## Zusätzlicher Text
Bauherr:
ZWA Zweckverband für Wasserversorgung und
Abwasserentsorgung Eberswalde
Marienstraße 7
16225 Eberswalde

Planung:
Der ZWA Eberswalde plant am Wasserwerk Finow den Ersatzneubau eines
Sozialgebäudes. Auf dem Gelände ist eine Maschinenhalle und ein
Betriebsgebäude vorhanden die durch einen Sozialtrakt verbunden sind.
Der Sozialtrakt im Bestand
soll abgebrochen und durch ein neues größeres Gebäude ersetzt werden.
Für die Bauzeit werden ersatzweise Umkleide- und Waschräume für die
Mitarbeiter
benötigt. Dafür wird eine temporäre Containeranlage aufgestellt.

Standort, Verkehrsanbindung, Zufahrt:
Eberswalde Finow
Flur 4; Flurstück 332
Zufahrt über Eberswalder Straße (B167) oder Altenhofen Straße
Adresse: Am Stadtpark 16, 16227 Eberswalde
Abstimmung mit Bauleitung

Baustelleneinrichtung, Lagermöglichkeiten
Eine zentrale Baustelleneinrichtung mit Baucontainer ist nicht
vorgesehen. Der individuelle Bedarf an Stell- und Lagerflächen der
einzelnen AN ist bei der Bauleitung anzumelden/abzustimmen.
Stell-u. Lagermöglichkeiten stehen auf dem Gelände zur Verfügung.

Baustellenbetreibung, Ordnung, Schutz und Sauberkeit:
Die AN sind verpflichtet, eigenständig auf Ordnung und Sauberkeit zu
achten. Bauschutt, Abfälle und Verpackungen sind vom AN unverzüglich
nach dem Anfallzeitpunkt zu beseitigen. Sollten wider Erwarten auf der
Baustelle hinsichtlich Ordnung und Sauberkeit unzumutbare Zustände
eintreten, organisiert die Bauleitung
auf Kosten der am Baubeteiligten AN die erforderlichen Aktivitäten zur
Beseitigung der Missstände.
Die AN sind eigenständig für die Einhaltung der
Unfallverhütungsvorschriften,
Baustellenordnung und sonstigen Bestimmungen des Arbeits- und
Gesundheitsschutzes sind einzuhalten. Alle AN haben ihre eigenen
Bauleistungen vor möglichen Fremdeinwirkungen und Schäden zu schützen,
gleiches gilt für die Arbeiten der übrigen am Bau beteiligten AN.

Auf der Baustelle gilt Alkohol- und Rauchverbot. Bei Zuwiderhandlungen
hat der AN das Personal von der Baustelle zu entfernen und entsprechend
seiner Fürsorgepflicht zu handeln.

Angaben zur Angebotsbearbeitung
Alle auf die beschriebenen Leistungen bezogenen geltenden
technischen Regelwerke, Gesetze, Verordnungen
und DIN-Vorschriften sind in der jeweils aktuellen Fassung anzuwenden.
Baubestimmungen und die allgemein anerkannten Regeln
der Technik sind zu beachten! Es gilt die VOB.
Für die angebotene Leistung übernimmt der Bieter die
Verpflichtung der Vollständigkeit, d.h. Leistungen, die
sich mit der Ausführung der angefragten Position
zwangsläufig ergeben, hat er mit einzukalkulieren, auch
wenn diese im Leistungsverzeichnis nicht ausdrücklich
erwähnt sind. Kalkulationsgrundlage ist stets der mutmaßliche Wille des
Bauherrn. Das Angebot ist als abgeschlossene Leistung zu verstehen.

Die ausgeschriebenen Leistungen verstehen sich als vollständige
Leistungen und sind immer als Komplexleistung anzubieten. Sofern nicht
gesondert ausgeschrieben, sind alle für die vollständige und
fachgerechte Ausführung der Leistungspositionen erforderlichen
Nebenleistungen mit einzukalkulieren.

Sind die Ausschreibungsunterlagen, insbesondere die
Leistungsbeschreibung, unvollständig, unklar, widersprüchlich oder
unrichtig, so hat der Bieter vor Abgabe des Angebots die ausschreibende
Stelle hierauf hinzuweisen. Derartige Hinweise sind mit Abgabe des
Angebots in einem Begleitschreiben darzulegen.

In die Einheitspreise sind kostenmäßig einzurechnen:
- Alle Materialien, auch systembedingte Zubehör-, Klein- und
Befestigungs- materialien und Nebenleistungen, die zur Vollständigkeit
bzw. Funktionstüchtigkeit erforderlich sind.
- Transporte zur und von der Baustelle und zur Verwendungsstelle in den
Geschossen, Be- und Entladeprozesse, Aufwendungen zur Lagerung.
- Verschleiß der nicht gesondert aufgeführten  Maschinen, Geräte und
Anlagen sowie den Verbrauch an Energie, Wasser und sonstigen
Betriebsmitteln.
- Schutzmaßnahmen für die erbrachten Leistungen bis zur Abnahme, die
kontinuierliche Beseitigung von Abfallstoffen, Bauschutt und
Verpackungsmaterial.
- Aufwendungen der eigenen Baustelleneinrichtung, sofern nicht gesondert
ausgeschrieben, die Bauleitung, Einmessarbeiten, Prüfungen,
Fremdüberwachung, behördliche Abnahmen, die Erstellung von
Revisionsunterlagen und Bauherren- bzw. Betreiberdokumentationen.
- Arbeitsgerüste, Hubbühnen, Hebezeuge etc. für die eigenen
Bauleistungen, sofern durch den Auftraggeber infolge der
Baustellenspezifik bzw. der Geometrie des Baukörpers nicht gesonderte
Lösungen bereitgestellt werden.
- entsprechend VOB/B sind Witterungseinflüsse während der
Ausführungszeit, mit denen bei Abgabe des Angebotes normalerweise
gerechnet werden muss zu berücksichtigen (z.B Starkregen, längerer
Dauerregen sowie Frostperioden)
- Die Führung des Bautagebuches mit arbeitstäglicher Eintragung ist
Pflicht für alle auf der Baustelle tätigen Gewerke

Die in der Ausschreibung angegebenen Fabrikate verstehen sich
ausschließlich als Planungsbeispiele zur Qualitäts- und
Ausführungsorientierung für die anzubietenden Produkte.
Es wird auf die Ausführung eines eingeführten und gleichwertigen
Produktsystems Wert gelegt, sodass die
notwendigen Zulassungen uneingeschränkt nachgewiesen werden können. Alle
am Markt zugelassenen Systeme /Fabrikate mit gleichwertigen
Materialeigenschaften können innerhalb des Hauptangebotes angeboten
werden.
Die Gleichwertigkeit ist durch das Beifügen
der Produktdatenblätter zur Angebotsabgabe nachzuweisen.

Sollten widererwarten  Subunternehmer Einbezogen werden müssen, dann ist
vor Arbeitsaufnahme
die Zustimmung der Bauleitung und des Auftraggebers
Einzuholen. Diese Regelung trifft auch für den Einsatz von
Leiharbeitskräften zu.

Vor Beginn der Arbeiten ist in Abstimmung mit dem Bauherrn/Planungsbüro
der Bauablauf zu präzisieren.
Das Arbeiten in Bauabschnitten mit Bauunterberechnungen ist
einzukalkulieren, d.h. Aufwendungen für Terminabstimmungen, wiederholte
An- und Abfahrt.

Nur bei völlig einwandfreier fachgerechter Ausführung kann eine Abnahme
der Leistungen erfolgen. Auf eine sorgfältige Ausführung wird besonders
Wert gelegt.

Die Abnahme der vertraglich vereinbarten
Leistungen erfolgt erst nach Vorlage einer
vollständigen Bauherrendokumentation, d.h.
- Fachunternehmererklärung
- Auflistung aller wesentlichen
eingesetzten Bauprodukte und
Bausysteme mit Angaben der Hersteller
und bauaufsichtlichen
Zulassungs-Nummern und
Produktinformationen
(Produktdatenblätter).
- Zusammenstellung aller Betriebs-,
Geräte- und Funktionsbeschreibungen.
- Revisionsdokumentationen und
Zusammenstellung aller Nachweise,
Zertifikate, Einmessrisse etc. und deren
Prüfung auf Richtigkeit und
Vollständigkeit durch die Bauleitung.

Die rechtsverbindliche Abnahme wird
als förmliche Abnahme auf der Baustelle durchgeführt.
Zwischenabnahmen, besonders die Abnahme
durch nachfolgende Arbeiten, verdeckter Leistungen, sind rechtzeitig mit
der Bauleitung zu vereinbaren.

Unterlagen:
Der Umfang der Baumaßnahmen und die Einordnung auf dem Baufeld ist den
beigefügten Unterlagen zu entnehmen.
Grundlage für die Erarbeitung der Ausschreibungsunterlagen und die
Angebotsabgabe bilden Grundrisspläne,
Schnitte und Detailzeichnungen der Genehmigungs- bzw.
Ausführungsplanung.

Baurapport/Dokumentation:
Die Teilnahme an den wöchentlich stattfindenden Bauberatungen ist durch
den verantwortlichen Bauleiter/ fachkundige Vertretung der ausführenden
Firma sicherzustellen. Dies ist Vertragsbestandteil und muss durch den
jeweiligen Auftragnehmer abgesichert werden Für den Fall, dass dies
ausnahmsweise nicht möglich ist, ist die Bauleitung im Vorfeld zu
informieren und eine adäquate Vertretung zu benennen.

Bautagesberichte / Bautagebücher sind wöchentlich zu führen und
einzureichen.

.

## Gerüstarbeiten
Datum: 26.03.26

### Bereich 1 Stundenlohnarbeiten

*Hinweis*
Stundenlohnarbeiten bedürfen der vorherigen
schriftlichen Genehmigung und Anweisung durch die
Bauleitung. Die Tagelohnzettel sind täglich zur
Unterzeichnung der Bauleitung vorzulegen. Für
Stundenlohnarbeiten gelten: -Die VOB, Teil B, DIN 1961,
§ 15. -Nr. 4, 7 und 28 der EVM(B) ZVB/E (Zusätzliche
Vertragsbedingungen).

#### Abschnitt 1.1 Stundenlohnarbeiten

**1.1.10 Stundenlohnarbeiten Facharbeiten**
Für eventuell erforderliche Arbeiten, die nicht im
Leistungsverzeichnis erfasst sind und gegen Nachweis
zur Ausführung kommen, werden berechnet für:
Facharbeiter
Menge: 5,000 h

### Bereich 2 Gerüstbauarbeiten

*Hinweis*

#### Abschnitt 2.1 Außengerüst

**2.1.10 Verankerungsprotokoll**
Einrüstung für Maurer-, Fassaden (vorgehangene Fassade)
- und Dacharbeiten.
Menge: 1,000 Stck

**2.1.20 Fassadengerüst LK 3, W09 Aufbau**
Aufbau Stahlrohrrahmengerüst
der Lastklasse 3, 2,0 KN/m2 als Arbeits- und
Schutzgerüst Breitenklasse W 09 (Mindestbelagsbreite
0,90m), Absturzgeländer gem. TRBS2121 inklusive
Bordbrettern, äußerem Seitenschutz und
Stirnseitenschutz, sowie lastverteilenden Bohlen
unterhalb der Spindeln einschl. innen liegendem
Leitergang nach DIN 4420 Teil 1 / DIN EN 12811-1.
Flächenbezogenes Nutzgewicht 2 kN/m2, Höhenabstand der
Gerüstlagen 2 m, Abstand oberste Gerüstlage zur Traufe
in Abstimmung mit der Bauleitung.
Verankern nach Wahl des AN.
Einrüstung wie folgt: Einrüstung als Arbeits- und
Schutzgerüst an senkrechten Bauwerksaußenflächen,
Verankerung in Porenbetonstein Außenwand, auf Gelände
Standfläche waagerecht, direkt belastbar.
Traufhöhe bis ca. 7,50m
Menge: 370,300 m²

**2.1.30 Gebrauchsüberlassung Fassadengerüst LK3**
Gebrauchsüberlassung Fassadengerüst LK3
Gebrauchsüberlassung des Fassadengerüstes der
Vorposition je m² und Woche Abrechnung erfolgt nach
Abstimmung und Aufmaß mit AG. Abrechnung nach
Quadratmeter x Wochen. Gebrauchsüberlassung: 60 Wochen
Menge: 22218,000 mWo

**2.1.40 Dachfanggerüst**
Ausbau des Fassadengerüsts an der Traufe zum
Schutzgerüst für Dachdecker- und Klempnerarbeiten, als
Fanggerüst nach DIN 4420-1 bei Dachneigungen > 15°,
Lastklasse wie Hauptgerüst.
Klasse Absturzhöhe: FL 2
Gerüstbreite: W09 (0,90
Lastklasse: 3
Dachfanggerüst montieren und demontieren.
Menge: 50,000 m

**2.1.50 Gebrauchsüberlassung Dachfanggerüst**
Gebrauchsüberlassung des Fanggerüstes der Vorposition
am Fassadengerüst Abrechnung nach Meter x Wochen.
Gebrauchsüberlassung: 60 Wochen
Menge: 3000,000 mWo

**2.1.60 Gitterträgerüberbauung**
Gitterträgerüberbauung zur Aufnahme des Fassadengerüst
über Durchgängen und nicht tragfähigen Dächern
montieren und demontieren.
Menge: 9,000 m

**2.1.70 Gebrauchsüberlassung Gitterträger**
Gebrauchsüberlassung für vorbeschriebene Gitterträger
Abrechnung nach Meter x Wochen.
Gebrauchsüberlassung: 60 Wochen
Menge: 540,000 mWo

**2.1.80 Seitenschutz innenliegend**
Lieferung und Erstellung eines zusätzlichen
innenseitigen Seitenschutzes gemäß DIN EN 12810 und
12811 einschl. aller erforderlichen Systembauteile wie
Geländerholmen, Zwischenholmen, Bordbrettern etc. bei
großflächigen Fensterausschnitten oder Toren.
Abgerechnet wird nach lfm. Gerüstlage
Seitenschutz montieren und demontieren
Menge: 70,000 m

**2.1.90 Gebrauchsüberlassung Seitenschutz**
Gebrauchsüberlassung des vorbeschriebenen
Seitenschutzes Abrechnung erfolgt nach Abstimmung und
Aufmaß mit AG ". Abrechnung nach lfm x Wochen.
Gebrauchsüberlassung: 60 Wochen
Menge: 4200,000 mWo

**2.1.100 Treppenaufgänge am Gerüst, LK 3**
Treppenaufgang für Gerüst, als Aufstieg zum Erreichen
hochgelegener Arbeitsplätze. Aufbau gem. Aufbau- und
Verwendungsanleitung/ statischem Nachweis gem.
TRBS2121-1 als Zugang für alle Gerüstnutzer. Lastklasse
gem. Gerüst aus Pos. 2.1.20.
Verankerung am Gerüst, Treppenaufgang von Standfläche
bis zur obersten Gerüstlage,
Höhe oberer Gerüstlage: ca.: 7,50
Laufbreite (Stufenlänge): über 0,5 bis 0,75 m, mit
Podesten alle 2 m Höhe
Inklusive Abbau Treppenaufgang.
Menge: 8,000 stgm

**2.1.110 Gebrauchsüberlassung Treppenaufgänge**
Gebrauchsüberlassung des Treppenaufgangs der
Vorposition je stgm. und Woche. Abrechnung nach
Steigemeter x Wochen. Gebrauchsüberlassung: 60 Wochen
Menge: 480,000 mWo

**2.1.120 Hauseingangsüberdachung**
Hauseingangsüberdachung aufbauen  und wieder abbauen,
nach DIN 4420 Teil 1 / DIN EN 12811-1.
Menge: 1,000 Stck

**2.1.130 Gebrauchsüberlassung Hauseingangsüberdachung**
Gebrauchsüberlassung für vorbeschriebene
Hauseingangsüberdachung Dauer der Einsatzzeit "ca. .60
Wochen. Abrechnung erfolgt nach Abstimmung und Aufmaß
mit AG ". Abrechnung nach Stück x Wochen.
Menge: 60,000 StWo

**2.1.140 Zulage Umrüsten/Umsetzen Arbeitsgerüst**
Zulage zu Position "Fassadengerüst" einschl.
vorbeschriebenem Seitenschutz, Absturzsicherungen,
Konsolen, Gitterträger und Standfußverlängerungen für
Abbau des Gerüsts (auch nur teilweise), seitliches
Lagern und Wiederaufbau. Alles nach Angabe der
Bauleitung, Ausführung auch in Teil- und Kleinflächen.
Eine zusätzliche Anfahrt ist in diese Position mit
einzukalkulieren.
Menge: 100,000 m²

**2.1.150 Zulage Lastverteilung Bestandsdach**
Zulage Unterbau für beschriebenes Gerüst, zur
Herstellung einer Lastverteilenden Standfläche.
Menge: 14,000 m

**2.1.160 Zulage An- und Abfahrt**
Zulage für die An- und Abfahrt bei Umsetzen der
Rüstung, Änderung der Rüstung bauseits. Nach vorheriger
Absprache mit der Bauleitung. Abrechnung als Pauschale
je Einsatz mit einer Anfahrt + einer Abfahrt Je Einsatz
Menge: 2,000 Stck

**2.1.170 Fassadengerüst LK 3, W09 Abbau**
Abbau/ Demontage des aufgestellten Fassadengerüst LK 3,
W09 aus Position 2.1.20
Menge: 370,300 m²

USt %: 19,00
